# Grifo monomando baño-ducha pie bañera, serie Kissme de Griferías Galindo. Cromo - Baño-ducha de Griferías Galindo

- Propiedad del archivo: CONSTRUNARIO
- Formato: FIEBDC-3/2012
- Programa: Construnario Versión 3.51
- Fecha de los precios: 11/05/2021
- Divisa: EUR

**7841100GGA** u Grifo monomando baño-ducha pie bañera, serie Kissme de Griferías Galindo. Cromo - Baño-ducha de Griferías Galindo
- Grifo monomando baño - ducha pie borde bañera. - Acabado cromo. - Cartucho con discos cerámicos de diámetro 35 mm. - Entradas hembra de 1/2".
