# Grifo monomando de ducha 3 vías, instalación mural empotrable, serie Kissme de Griferías Galindo. Cromo - Ducha de Griferías Galindo

- Propiedad del archivo: CONSTRUNARIO
- Formato: FIEBDC-3/2012
- Programa: Construnario Versión 3.51
- Fecha de los precios: 11/05/2021
- Divisa: EUR

**7847200GGA** u Grifo monomando de ducha 3 vías, instalación mural empotrable, serie Kissme de Griferías Galindo. Cromo - Ducha de Griferías Galindo
- Mecanismo monomando ducha empotrable de 3 vías. - Acabado cromo. - Cartucho con discos cerámicos de diámetro 35 mm. - Entradas hembra de 1/2".
