# Grifo monomando de ducha 2 vías, instalación mural empotrable, serie Kissme de Griferías Galindo. Cromo - Baño-ducha de Griferías Galindo

- Propiedad del archivo: CONSTRUNARIO
- Formato: FIEBDC-3/2012
- Programa: Construnario Versión 3.51
- Fecha de los precios: 11/05/2021
- Divisa: EUR

**7847400GGA** u Grifo monomando de ducha 2 vías, instalación mural empotrable, serie Kissme de Griferías Galindo. Cromo - Baño-ducha de Griferías Galindo
- Mecanismo monomando baño ducha empotrable. - Acabado cromo. - Cartucho con discos cerámicos de diámetro 25 mm. - Entrada hembra de 1/2".
