# Grifo monomando de lavabo para instalación mural, serie Kissme de Griferías Galindo. Cromo - Lavabo de Griferías Galindo

- Propiedad del archivo: CONSTRUNARIO
- Formato: FIEBDC-3/2012
- Programa: Construnario Versión 3.51
- Fecha de los precios: 11/05/2021
- Divisa: EUR

**7845600GGA** u Grifo monomando de lavabo para instalación mural, serie Kissme de Griferías Galindo. Cromo - Lavabo de Griferías Galindo
- Grifo monomando lavabo mural ecológico. - Acabado cromo. - Cartucho con discos cerámicos de diámetro 25 mm. - Entrada macho de 1/2".
