# Grifo monomando de ducha instalación mural empotrable, serie Wave de Griferías Galindo - Ducha de Griferías Galindo

- Propiedad del archivo: CONSTRUNARIO
- Formato: FIEBDC-3/2012
- Programa: Construnario Versión 3.51
- Fecha de los precios: 11/05/2021
- Divisa: EUR

**7947300GGA** u Grifo monomando de ducha instalación mural empotrable, serie Wave de Griferías Galindo - Ducha de Griferías Galindo
- Mecanismo monomando ducha empotrable. - Acabado cromo. - Cartucho con discos cerámicos. - Entrada hembra de 1/2".
