# Grifo monomando de ducha instalación mural, serie Wave de Griferías Galindo. Sin accesorios ducha - Ducha de Griferías Galindo

- Propiedad del archivo: CONSTRUNARIO
- Formato: FIEBDC-3/2012
- Programa: Construnario Versión 3.51
- Fecha de los precios: 11/05/2021
- Divisa: EUR

**7943500GGA** u Grifo monomando de ducha instalación mural, serie Wave de Griferías Galindo. Sin accesorios ducha - Ducha de Griferías Galindo
- Grifo monomando de ducha. - Acabado cromo. - Disponible: sin o con accesorios de ducha. - Cartucho con discos cerámicos. - Entrada Hembra 3/4" con excéntrica.
