# Grifo monomando baño-ducha pie bañera con accesorios ducha, serie Wave de Griferías Galindo - Baño ducha de Griferías Galindo

- Propiedad del archivo: CONSTRUNARIO
- Formato: FIEBDC-3/2012
- Programa: Construnario Versión 3.51
- Fecha de los precios: 11/05/2021
- Divisa: EUR

**7941100GGA** u Grifo monomando baño-ducha pie bañera con accesorios ducha, serie Wave de Griferías Galindo - Baño ducha de Griferías Galindo
- Grifo monomando baño ducha pie con accesorios ducha. - Acabado cromo. - Cartucho con discos cerámicos. - Entrada macho 1/2".
