# Batería monomando baño-ducha instalación en repisa, serie Wave de Griferías Galindo - Baño ducha de Griferías Galindo

- Propiedad del archivo: CONSTRUNARIO
- Formato: FIEBDC-3/2012
- Programa: Construnario Versión 3.51
- Fecha de los precios: 11/05/2021
- Divisa: EUR

**7900500GGA** u Batería monomando baño-ducha instalación en repisa, serie Wave de Griferías Galindo - Baño ducha de Griferías Galindo
- Batería monomando baño ducha sobre repisa. - Acabado cromo. - Cartucho con discos cerámicos. - Tubos de alimentación flexibles hembra 1/2". - Entrada macho 1/2".
