# Grifo monomando de lavabo para instalación mural, serie Heyjoe de Griferías Galindo. Cromo - Lavabo de Griferías Galindo

- Propiedad del archivo: CONSTRUNARIO
- Formato: FIEBDC-3/2012
- Programa: Construnario Versión 3.51
- Fecha de los precios: 14/05/2021
- Divisa: EUR

**6845600GGA** u Grifo monomando de lavabo para instalación mural, serie Heyjoe de Griferías Galindo. Cromo - Lavabo de Griferías Galindo
- Grifo monomando lavabo mural. - Acabados existentes: cromo y níquel. - Disponible: sin o con desagüe semiautomático. - Cartucho con discos cerámicos. - Conexión con tubo de cobre con enganche rápido.
