# Galindo - grifo de cocina Zip - blanco - Zip de Griferías Galindo

- Propiedad del archivo: CONSTRUNARIO
- Formato: FIEBDC-3/2012
- Programa: Construnario Versión 3.51
- Fecha de los precios: 07/11/2018
- Divisa: EUR

**2148611GGA** u Galindo - grifo de cocina Zip - blanco - Zip de Griferías Galindo
Características Temperatura admisible de agua: los materiales que componen las piezas de los grifos pueden soportar una temperatura máxima de 70ºC. Grifo fabricado en latón con acabado cromo, cromo-mate, blanco, negro, oro fino, envejecido bronce y envejecido cobre. Presión mínima de uso: 0,5 bar. Accionamiento mediante maneta. Cartucho sellado mezclador con discos cerámicos de diámetro 35 mm. Caudal a 20,5 l/min de 3 bar y máxima apertura. Suministrado con latiguillos flexibles de 3/8 y longitud de 45 cm. Colección Zip plus ZIP PLUS es una colección muy equilibrada de proporciones y perfecta en su uso. Presenta líneas suavemente curvadas y orgánicas. Dispone de ecosistema flowing ofreciendo un ahorro de agua notable. Diseñada por el equipo Galindo.
