# Galindo - grifo de cocina Nitro - negro - Nitro de Griferías Galindo

- Propiedad del archivo: CONSTRUNARIO
- Formato: FIEBDC-3/2012
- Programa: Construnario Versión 3.51
- Fecha de los precios: 07/11/2018
- Divisa: EUR

**5249616GGA** u Galindo - grifo de cocina Nitro - negro - Nitro de Griferías Galindo
Características Temperatura admisible de agua: los materiales que componen las piezas de los grifos pueden soportar una temperatura máxima de 70ºC. Grifo fabricado en latón con acabado cromado, cromo-mate, blanco, negro, oro fino, envejecido bronce y envejecido cobre. Presión mínima de uso: 0,5 bar. Accionamiento mediante maneta. Cuerpo para instalación en un único orificio. Cartucho sellado mezclador con discos cerámicos de diámetro 35 mm. Caudal de 10,9 l/minuto a 3 bar y máxima apertura. Suministrado con latiguillos flexibles 3/8 y longitud 37 cm. Colección Nitro La Colección NITRO es una serie cuadrangular de líneas arquitectónicas y palanca horadada. Pensada para ambientes con predominio de formas angulosas y matemáticamente equilibrada. Un diseño elegante que irradia personalidad. Diseñada por el equipo de Galindo.
