# Galindo - grupo ducha termostática - con accesorios de ducha - Aroha - Ducha de Griferías Galindo

- Propiedad del archivo: CONSTRUNARIO
- Formato: FIEBDC-3/2012
- Programa: Construnario Versión 3.51
- Fecha de los precios: 07/11/2018
- Divisa: EUR

**46053000GGA** u Galindo - grupo ducha termostática - con accesorios de ducha - Aroha - Ducha de Griferías Galindo
Características Temperatura admisible de agua: los materiales que componen las piezas de los grifos pueden soportar una temperatura máxima de 70ºC. Grifo fabricado en latón con acabado cromado. Presión mínima de uso: 0,5 bar. Accionamiento mediante volante. Montura termostática. Cuerpo frío. Entrada hembra de 3/4. Suministrado con excéntricas 1/2 a 3/4 y embellecedor. Caudal de 20,5 l/minuto a 3 bar y máxima apertura. Disponible: Con accesorios de ducha o Sin accesorios de ducha. Colección Aroha La colección Aroha de estética armoniosa que decora el espacio de baño con líneas rectas definidas que ambientan con estilo urbano. Una pieza sencilla en forma compacta que incorpora acabados depurados que hacen de esta obra una grifería exclusiva. Su innovador diseño monomando con apertura por palanca central mejora la funcionalidad de uso continuo. Una pieza de atemporal como propuesta para los baños actuales. NF de AFNOR. Certificación grifería de cierre automático PN10 conforme a NF-EN 816.
