# Galindo - grupo ducha termostática con columna - Aroha - Columna de Griferías Galindo

- Propiedad del archivo: CONSTRUNARIO
- Formato: FIEBDC-3/2012
- Programa: Construnario Versión 3.51
- Fecha de los precios: 07/11/2018
- Divisa: EUR

**46049300GGA** u Galindo - grupo ducha termostática con columna - Aroha - Columna de Griferías Galindo
Características Temperatura admisible de agua: los materiales que componen las piezas de los grifos pueden soportar una temperatura máxima de 70ºC. Grifo fabricado en latón con acabado cromado. Presión mínima de uso: 0,5 bar. Accionamiento mediante volante. Cuerpo frío. Termostato 1/2 vuelta. Diámetro termostato 25 mm. Montura cerámica distribuidora. Entrada hembra de 3/4. Suministrado con excéntricas 1/2 a 3/4, flexo, soporte pared y maneral de diámetro 100 mm 4 funciones. Rociador en inox acabado cromado de diámetro 250 mm. Caudal de 11,9 l/minuto a 3 bar y máxima apertura. Columna regulable en altura (telescópica). Inversor integrado en mando. Colección Aroha La colección Aroha de estética armoniosa que decora el espacio de baño con líneas rectas definidas que ambientan con estilo urbano. Una pieza sencilla en forma compacta que incorpora acabados depurados que hacen de esta obra una grifería exclusiva. Su innovador diseño monomando con apertura por palanca central mejora la funcionalidad de uso continuo. Una pieza de atemporal como propuesta para los baños actuales. NF de AFNOR. Certificación grifería de cierre automático PN10 conforme a NF-EN 816.
