# Galindo - columna de ducha mezcladora - Albos - Duchas mezcladoras de Griferías Galindo

- Propiedad del archivo: CONSTRUNARIO
- Formato: FIEBDC-3/2012
- Programa: Construnario Versión 3.51
- Fecha de los precios: 07/11/2018
- Divisa: EUR

**71250300GGA** u Galindo - columna de ducha mezcladora - Albos - Duchas mezcladoras de Griferías Galindo
Características Temperatura admisible de agua: los materiales que componen las piezas de los grifos pueden soportar una temperatura máxima de 70ºC. Grifo fabricado en latón con acabado cromado. Presión mínima de uso: 0,5 bar. Accionamiento mediante maneta. Entrada hembra de 3/4. Suministrado con excéntrica de 1/2 a 3/4, flexo, soporte a pared y maneral de 1 funcion. Rociador en ABS cromado de diámetro 225 mm. Cartucho sellado mezclador con discos cerámicos de diámetro 35 mm. Caudal de 12 l/minuto a 3 bar y máxima apertura. Columna regulable en altura (telescópica). Colección Albos La serie ALBOS rediseña con alma la definición del monomando tradicional. Es una Colección de grifería monomando todoterreno práctica, resistente y funcional que se ha diseñado con nuevas formas para decorar con distinción el espacio. Su figura mezcla de curvaturas y líneas rectas le hacen especial siendo una pieza única. Los pequeños detalles son importantes.
