# Galindo - columna de ducha mezcladora - Ingo Plus - Duchas mezcladoras de Griferías Galindo

- Propiedad del archivo: CONSTRUNARIO
- Formato: FIEBDC-3/2012
- Programa: Construnario Versión 3.51
- Fecha de los precios: 07/11/2018
- Divisa: EUR

**71550300GGA** u Galindo - columna de ducha mezcladora - Ingo Plus - Duchas mezcladoras de Griferías Galindo
Características Temperatura admisible de agua: los materiales que componen las piezas de los grifos pueden soportar una temperatura máxima de 70ºC. Grifo fabricado en latón con acabado cromado. Presión mínima de uso: 0,5 bar. Accionamiento mediante maneta. Caudal de 12 l/minuto a 3 bar y máxima apertura. Entrada hembra de 3/4. Suministrado con excéntrica de 1/2 a 3/4, flexo, soporte a pared y maneral de 1 funcion. Rociador en ABS cromado de diámetro 225 mm. Cartucho sellado mezclador con discos cerámicos de diámetro 35 mm. Columna regulable en altura (telescópica). Colección Ingo plus La serie INGO PLUS es un nuevo funcional monomando de dimensiones reducidas que destaca por sus líneas rectas que le diferencian de un simple grifo Tradicional. Su estética robusta es a su vez elegante y limpia haciendo de este grifo un monomando moderno, funcional y proporcionado especialmente diseñado para espacios pequeños.
