# Galindo - columna de ducha mezcladora - Karim Due - Duchas mezcladoras de Griferías Galindo

- Propiedad del archivo: CONSTRUNARIO
- Formato: FIEBDC-3/2012
- Programa: Construnario Versión 3.51
- Fecha de los precios: 07/11/2018
- Divisa: EUR

**88950300GGA** u Galindo - columna de ducha mezcladora - Karim Due - Duchas mezcladoras de Griferías Galindo
Características Temperatura admisible de agua: los materiales que componen las piezas de los grifos pueden soportar una temperatura máxima de 70ºC. Grifo fabricado en latón con acabado cromado. Presión mínima de uso: 0,5 bar. Accionamiento mediante maneta monomando. Caudal de 15 l/minuto a 3 bar y máxima apertura. Entrada hembra de 3/4. Suministrado con excéntricas 1/2 a 3/4, flexo latón doble grapado 1,7 m, soporte pared y maneral de 4 funciones. Cartucho sellado mezclador con discos cerámicos de diámetro 35 mm de doble posición. Rociador en ABS acabado cromado de diámetro 225 mm. Columna regulable en altura (telescópica). Colección Karim due Esta serie de diseño tubular con cuerpo consistente y ergonomía funcional, proporciona una mezcla de estética sencilla y funcionalidad apta para todo tipo de usuarios y ambientes de baño. KARIM DUE ECO aporta el sistema de ahorro de agua de apertura en frío, mezclando agua desde la posición central hacia la posición de agua caliente, con regulador de caudal a 5 l/min. Estético, moderno, funcional y ecológico, así es KARIM DUE.
