# Galindo - columna de ducha mezcladora - Nitro - Duchas mezcladoras de Griferías Galindo

- Propiedad del archivo: CONSTRUNARIO
- Formato: FIEBDC-3/2012
- Programa: Construnario Versión 3.51
- Fecha de los precios: 07/11/2018
- Divisa: EUR

**52450300GGA** u Galindo - columna de ducha mezcladora - Nitro - Duchas mezcladoras de Griferías Galindo
Características Temperatura admisible de agua: los materiales que componen las piezas de los grifos pueden soportar una temperatura máxima de 70ºC. Grifo fabricado en latón con acabado cromado. Presión mínima de uso: 0,5 bar. Accionamiento mediante maneta monomando. Entrada hembra de 3/4. Suministrado con excéntricas 1/2 a 3/4, flexo pvc, soporte pared y maneral de 1 función. Cartucho sellado mezclador con discos cerámicos de diámetro 35 mm. Rociador en ABS acabado cromado de 200 x 200 mm. Columna no regulable en altura. Caudal de 13 l/minuto a 3 bar y máxima apertura. Colección Nitro La Colección NITRO es una serie cuadrangular de líneas arquitectónicas y palanca horadada. Pensada para ambientes con predominio de formas angulosas y matemáticamente equilibrada. Un diseño elegante que irradia personalidad. Diseñada por el equipo de Galindo.
