# Grifo monomando ducha para instalación mural empotrable 3 vías, serie Karim duo de Griferías Galindo - Ducha de Griferías Galindo

- Propiedad del archivo: CONSTRUNARIO
- Formato: FIEBDC-3/2012
- Programa: Construnario Versión 3.51
- Fecha de los precios: 14/05/2021
- Divisa: EUR

**8897200GGA** u Grifo monomando ducha para instalación mural empotrable 3 vías, serie Karim duo de Griferías Galindo - Ducha de Griferías Galindo
Características Temperatura admisible de agua: los materiales que componen las piezas de los grifos pueden soportar una temperatura máxima de 70ºC. Grifo fabricado en latón con acabado cromado. Presión mínima de uso: 0,5 bar. Accionamiento mediante maneta. Cartucho sellado mezclador con discos cerámicos de diámetro 35 mm. Caudal de 20,2 l/minuto a 3 bar y máxima apertura. Entradas y salidas hembra de 1/2. Cartucho desviador diámetro de 25 mm. Selección de salida mediante inversor. Disponible: Sin accesorios de ducha. Colección Karim due Esta serie de diseño tubular con cuerpo consistente y ergonomía funcional, proporciona una mezcla de estética sencilla y funcionalidad apta para todo tipo de usuarios y ambientes de baño. KARIM aporta el sistema de ahorro de agua Flowing Ecosystem con sistema de doble posición de maneta que permite ahorrar hasta un 50 % de agua. Estético, moderno, funcional y ecológico, así es KARIM DUE.
