# Grupo ducha monomando instalación mural con accesorios de ducha, serie Inox de Griferías Galindo - Grupo ducha de Griferías Galindo

- Propiedad del archivo: CONSTRUNARIO
- Formato: FIEBDC-3/2012
- Programa: Construnario Versión 3.51
- Fecha de los precios: 14/05/2021
- Divisa: EUR

**8663000GGA** u Grupo ducha monomando instalación mural con accesorios de ducha, serie Inox de Griferías Galindo - Grupo ducha de Griferías Galindo
Características Temperatura admisible de agua: los materiales que componen las piezas de los grifos pueden soportar una temperatura máxima de 70ºC. Grifo fabricado en acero inoxidable AISI 304. Presión mínima de uso: 0,5 bar. Accionamiento mediante maneta. Cartucho sellado mezclador con discos cerámicos de diámetro 45 mm. Caudal de 11 l/minuto a 3 bar y máxima apertura. Entrada hembra de 3/4 con excéntrica y embellecedor. Disponible: Con accesorios de ducha. Colección Inox Colección fabricada en Acero Inoxidable de líneas limpias y aspecto visual simple. Compuesta por un fino cuerpo en forma cilíndrica que resalta su forma esbelta. Para más personalidad, un caño curvo y una maneta dinámica que consiguen unas líneas elegantes que se adaptan a todos los ambientes de baño.
