# Grifo monomando lavabo para instalación en repisa, serie Inox de Griferías Galindo - Lavabo de Griferías Galindo

- Propiedad del archivo: CONSTRUNARIO
- Formato: FIEBDC-3/2012
- Programa: Construnario Versión 3.51
- Fecha de los precios: 14/05/2021
- Divisa: EUR

**8665000GGA** u Grifo monomando lavabo para instalación en repisa, serie Inox de Griferías Galindo - Lavabo de Griferías Galindo
Características Temperatura admisible de agua: los materiales que componen las piezas de los grifos pueden soportar una temperatura máxima de 70ºC. Grifo fabricado en acero inoxidable AISI 304. Presión mínima de uso: 0,5 bar. Accionamiento mediante maneta. Cuerpo para instalación en un único orificio. Cartucho sellado mezclador con discos cerámicos de diámetro 35 mm. Caudal de 11 l/minuto a 3 bar y máxima apertura. Suministrado con latiguillos flexibles de 3/8 y longitud 37 cm. Disponible: Sin desagüe semi-automático. Colección Inox Colección fabricada en Acero Inoxidable de líneas limpias y aspecto visual simple. Compuesta por un fino cuerpo en forma cilíndrica que resalta su forma esbelta. Para más personalidad, un caño curvo y una maneta dinámica que consiguen unas líneas elegantes que se adaptan a todos los ambientes de baño.
