# Grifo monomando de bidet, con dos opciones de maneta incluidas, serie Esla de Griferías Galindo. Con desagüe semiautomático - Grifo bidet de Griferías Galindo

- Propiedad del archivo: CONSTRUNARIO
- Formato: FIEBDC-3/2012
- Programa: Construnario Versión 3.51
- Fecha de los precios: 14/05/2021
- Divisa: EUR

**7926000GGA** u Grifo monomando de bidet, con dos opciones de maneta incluidas, serie Esla de Griferías Galindo. Con desagüe semiautomático - Grifo bidet de Griferías Galindo
Características Temperatura admisible de agua: los materiales que componen las piezas de los grifos pueden soportar una temperatura máxima de 70ºC. Grifo fabricado en latón con acabado cromado. Presión mínima de uso: 0,5 bar. Accionamiento mediante maneta. Cuerpo para instalación en un único orificio. Cartucho sellado mezclador con discos cerámicos de diámetro 35 mm. Caudal 10,5 l/min. a 3 bar. Suministrados con latiguillos flexibles hembra de 3/8 y longitud 40 cm. Características Temperatura admisible de agua: los materiales que componen las piezas de los grifos pueden soportar una temperatura máxima de 70ºC. Grifo fabricado en latón con acabado cromado. Presión mínima de uso: 0,5 bar. Accionamiento mediante maneta. Cuerpo para instalación en un único orificio. Cartucho sellado mezclador con discos cerámicos de diámetro 35 mm. Caudal 10,5 l/min. a 3 bar. Suministrados con latiguillos flexibles hembra de 3/8 y longitud 40 cm.
