# Grifo monomando de lavabo mural, con dos opciones de maneta incluidas, serie Esla de Griferías Galindo - Grifo lavabo mural de Griferías Galindo

- Propiedad del archivo: CONSTRUNARIO
- Formato: FIEBDC-3/2012
- Programa: Construnario Versión 3.51
- Fecha de los precios: 14/05/2021
- Divisa: EUR

**7925600GGA** u Grifo monomando de lavabo mural, con dos opciones de maneta incluidas, serie Esla de Griferías Galindo - Grifo lavabo mural de Griferías Galindo
Características Temperatura admisible de agua: los materiales que componen las piezas de los grifos pueden soportar una temperatura máxima de 70ºC. Grifo fabricado en latón con acabado cromado. Presión mínima de uso: 0,5 bar. Accionamiento mediante maneta. Cartucho sellado mezclador con discos cerámicos de diámetro 35 mm. Caudal de 5 l/min. a 3 bar. Entradas G1/2 hembra. Colección Esla ESLA es una colección creada con la idea de expresar un nuevo lenguaje universal y compartido en el contexto del baño, simplificando las formas y la interacción. Una colección sencilla pero visualmente atractiva, y que cuenta con dos tipos de manetas para adaptarse mejor al ambiente y a las preferencias de cada usuario.
