# Grifo monomando ducha para instalación mural empotrable, serie Strem de Griferías Galindo. Cromo. 3 vías - Mecanismo de empotrar 3 vías pulsador lever de Griferías Galindo

- Propiedad del archivo: CONSTRUNARIO
- Formato: FIEBDC-3/2012
- Programa: Construnario Versión 3.51
- Fecha de los precios: 14/05/2021
- Divisa: EUR

**7977200GGA** u Grifo monomando ducha para instalación mural empotrable, serie Strem de Griferías Galindo. Cromo. 3 vías - Mecanismo de empotrar 3 vías pulsador lever de Griferías Galindo
Características Temperatura admisible de agua: los materiales que componen las piezas de los grifos pueden soportar una temperatura máxima de 70ºC. Grifo fabricado en latón con acabado cromado. Presión mínima de uso: 0,5 bar. Accionamiento mediante maneta. Cartucho sellado mezclador con discos cerámicos de diámetro 35 mm. Caudal 14,1 l/min. Entradas y salidas G1/2 hembra. Colección Strem Inspirada en el diseño metropolitano de los grifos industriales, STREAM destaca por su robustez, la esencialidad y la funcionalidad. Una colección fuerte, con carácter y disponible con dos tipos de manetas, palanca y el volante, combinadas en una colección de productos.
