# Grupo baño-ducha pie bañera con accesorios de ducha, serie Strem de Griferías Galindo - Grupo baño-ducha pie bañera pulsador lever de Griferías Galindo

- Propiedad del archivo: CONSTRUNARIO
- Formato: FIEBDC-3/2012
- Programa: Construnario Versión 3.51
- Fecha de los precios: 14/05/2021
- Divisa: EUR

**7971100GGA** u Grupo baño-ducha pie bañera con accesorios de ducha, serie Strem de Griferías Galindo - Grupo baño-ducha pie bañera pulsador lever de Griferías Galindo
Características Temperatura admisible de agua: los materiales que componen las piezas de los grifos pueden soportar una temperatura máxima de 70ºC. Grifo fabricado en latón con acabado cromado. Presión mínima de uso: 0,5 bar. Accionamiento mediante maneta. Monturas cerámicas. Caudal agua mezclada 43 l/min. a 3 bar. Caudal maneral 14,2 l/min. Entrada Latiguillos de acero inoxidable G3/4 hembra de 70 cm. con reducción a G1/2 macho. Colección Strem Inspirada en el diseño metropolitano de los grifos industriales, STREAM destaca por su robustez, la esencialidad y la funcionalidad. Una colección fuerte, con carácter y disponible con dos tipos de manetas, palanca y el volante, combinadas en una colección de productos.
