# Sistema integral inteligente de grifería lavabo/ducha/baño empotrado, serie Dre@ams de Griferías Galindo - Dre@ms de Griferías Galindo

- Propiedad del archivo: CONSTRUNARIO
- Formato: FIEBDC-3/2012
- Programa: Construnario Versión 3.51
- Fecha de los precios: 14/05/2021
- Divisa: EUR

**9930000GGA** u Sistema integral inteligente de grifería lavabo/ducha/baño empotrado, serie Dre@ams de Griferías Galindo - Dre@ms de Griferías Galindo
Sistema integral inteligente de grifería lavabo/ducha/baño empotrar. Entradas y salidas 1/2. Colección Dreams Sistema inteligente DRE@MS, dota a las instalaciones de los beneplácitos de la última tecnología electrónica agrupados en un solo producto; control y optimización energética con el máximo confort de personalizar la experiencia del agua con programas para cada usuario y tipo de uso. Un dispositivo vanguardista para lavabo y ducha con conexión inalámbrica para el control a distancia mediante un software de gestión. Un lujo sostenible. Circuitos conforme con las directivas 2006/95/CE y 2004/108/CE.
