# Grifo monomando baño-ducha para instalación mural, serie Chap de Griferías Galindo. Cromo - Ducha de Griferías Galindo

- Propiedad del archivo: CONSTRUNARIO
- Formato: FIEBDC-3/2012
- Programa: Construnario Versión 3.51
- Fecha de los precios: 10/05/2021
- Divisa: EUR

**8837300GGA** u Grifo monomando baño-ducha para instalación mural, serie Chap de Griferías Galindo. Cromo - Ducha de Griferías Galindo
Temperatura admisible de agua: los materiales que componen las piezas de los grifos pueden soportar una temperatura máxima de 70ºC. Grifo fabricado en latón con acabado cromado. Presión mínima de uso: 0,5 bar. Accionamiento mediante maneta. Cartucho sellado con discos cerámicos de diámetro 35 mm. Caudal de 20 l/minuto a 3 bar y máxima apertura. Entradas y salidas hembra de 1/2. Placa embellecedora regulable.
