# Grifo monomando bidé con maneta round, serie Strem de Griferías Galindo. Con desagüe semiautomático. Cromo - Grifo bidet pulsador round de Griferías Galindo

- Propiedad del archivo: CONSTRUNARIO
- Formato: FIEBDC-3/2012
- Programa: Construnario Versión 3.51
- Fecha de los precios: 14/05/2021
- Divisa: EUR

**7966000GGA** u Grifo monomando bidé con maneta round, serie Strem de Griferías Galindo. Con desagüe semiautomático. Cromo - Grifo bidet pulsador round de Griferías Galindo
Características Temperatura admisible de agua: los materiales que componen las piezas de los grifos pueden soportar una temperatura máxima de 70ºC. Grifo fabricado en latón con acabado cromado. Presión mínima de uso: 0,5 bar. Accionamiento mediante maneta. Cuerpo para instalación en un único orificio. Cartucho sellado mezclador con discos cerámicos de diámetro 25 mm. Caudal de 8,6 l/min. a 3 bar. Suministrados con latiguillos flexibles hembra de 3/8” y longitud 45 cm. Colección Strem Inspirada en el diseño metropolitano de los grifos industriales, STREAM destaca por su robustez, la esencialidad y la funcionalidad. Una colección fuerte, con carácter y disponible con dos tipos de manetas, palanca y el volante, combinadas en una colección de productos.
