# Grifo monomando ducha para instalación mural, serie Chip de Griiferías Galindo. Con accesorios de ducha. Cromo - Ducha de Griferías Galindo

- Propiedad del archivo: CONSTRUNARIO
- Formato: FIEBDC-3/2012
- Programa: Construnario Versión 3.51
- Fecha de los precios: 10/05/2021
- Divisa: EUR

**8823000GGA** u Grifo monomando ducha para instalación mural, serie Chip de Griiferías Galindo. Con accesorios de ducha. Cromo - Ducha de Griferías Galindo
Temperatura admisible de agua: los materiales que componen las piezas de los grifos pueden soportar una temperatura máxima de 70ºC. Grifo fabricado en latón con acabado cromado. Presión mínima de uso: 0,5 bar. Accionamiento mediante maneta. Cartucho sellado con discos cerámicos de diámetro 35 mm. Caudal de 16 l/minuto a 3 bar y máxima apertura. Entrada hembra de 3/4. Suministrado con excéntrica de 1/2 a 3/4 y embellecedor.
