# Grifo monomando bidet para instalación en repisa, serie Chip de Griferias Galindo. Sin desagüe semiautomático. Cromo - Bidet de Griferías Galindo

- Propiedad del archivo: CONSTRUNARIO
- Formato: FIEBDC-3/2012
- Programa: Construnario Versión 3.51
- Fecha de los precios: 10/05/2021
- Divisa: EUR

**8827000GGA** u Grifo monomando bidet para instalación en repisa, serie Chip de Griferias Galindo. Sin desagüe semiautomático. Cromo - Bidet de Griferías Galindo
Temperatura admisible de agua: los materiales que componen las piezas de los grifos pueden soportar una temperatura máxima de 70ºC. Grifo fabricado en latón con acabado cromado, blanco o negro. Presión mínima de uso: 0,5 bar. Accionamiento mediante maneta. Cuerpo para instalación en un único orificio. Cartucho sellado con discos cerámicos de diámetro 35 mm. Caudal de 5 l/minuto a 3 bar y máxima apertura. Suministrado con latiguillos flexibles de 3/8 y longitud de 37 cm. Salida de agua mediante rótula dirigible.
