# Grifo monomando lavabo para instalación en repisa, serie Chip de Griferias Galindo. Sin desagüe semiautomático. Azul - Lavabo de Griferías Galindo

- Propiedad del archivo: CONSTRUNARIO
- Formato: FIEBDC-3/2012
- Programa: Construnario Versión 3.51
- Fecha de los precios: 10/05/2021
- Divisa: EUR

**88250001GGA** Grifo monomando lavabo para instalación en repisa, serie Chip de Griferias Galindo. Sin desagüe semiautomático. Azul - Lavabo de Griferías Galindo
Temperatura admisible de agua: los materiales que componen las piezas de los grifos pueden soportar una temperatura máxima de 70ºC. Grifo fabricado en latón con acabado cromado. Presión mínima de uso: 0,5 bar. Accionamiento mediante maneta. Cuerpo para instalación en un único orificio. Cartucho sellado con discos cerámicos de diámetro 35 mm. Caudal con aireador oculto de 10 l/minuto a 3 bar y máxima apertura. Suministrado con latiguillos flexibles de 3/8 y longitud de 45 cm.
