# Grifo monomando lavabo para instalación en repisa, serie Lucky Me de Griferías Galindo. Sin desagüe semiautomático. Negro - Lavabo de Griferías Galindo

- Propiedad del archivo: CONSTRUNARIO
- Formato: FIEBDC-3/2012
- Programa: Construnario Versión 3.51
- Fecha de los precios: 10/05/2021
- Divisa: EUR

**8815016GGA** Grifo monomando lavabo para instalación en repisa, serie Lucky Me de Griferías Galindo. Sin desagüe semiautomático. Negro - Lavabo de Griferías Galindo
Temperatura admisible de agua: los materiales que componen las piezas de los grifos pueden soportar una temperatura máxima de 70ºC. Grifo fabricado en latón con acabado cromado. Caudal constante de 14 l/min. Presión mínima de uso: 0,5 bar. Accionamiento mediante maneta. Cuerpo para instalación en un único orificio. Cartucho sellado mezclador con discos cerámicos de diámetro 35 mm. Suministrados con latiguillos flexibles hembra de 3/8” y longitud 45 cm.
