# Módulo básico sistema electrónico Ness Confort de Griferías Galindo. Transformador - Ness confort de Griferías Galindo

- Propiedad del archivo: CONSTRUNARIO
- Formato: FIEBDC-3/2012
- Programa: Construnario Versión 3.51
- Fecha de los precios: 10/05/2021
- Divisa: EUR

**9990000GGA** u Módulo básico sistema electrónico Ness Confort de Griferías Galindo. Transformador - Ness confort de Griferías Galindo
Descubre la solución que cambiará tu vida. Galindo NESS Confort System permite disfrutar del agua caliente inteligente con la última tecnología electrónica en grifería. Un innovador sistema, único en el mercado, que cambia el concepto de confort y funcionalidad en el ámbito de uso del baño, alcanzando el máximo ahorro de agua y bienestar. Indica si la temperatura es la adecuada para su uso sin tener que abrir el grifo para comprobarlo. Solo con un solo gesto, ahora tu hogar ya si que es sostenible sin desperdiciar ni una sola gota. Características Sistema electrónico GALINDO NESS CONFORT de ahorro y confort para que no se desperdicie agua al accionar el agua caliente y únicamente salga agua cuando esté a la temperatura definida por el usuario. Módulo básico compuesto por módulo de potencia, bypass y activador.
