# Grifo monomando lavabo para instalación mural, serie Onlyone de Griferías Galindo. Sin desagüe semiautomático - Lavabo de Griferías Galindo

- Propiedad del archivo: CONSTRUNARIO
- Formato: FIEBDC-3/2012
- Programa: Construnario Versión 3.51
- Fecha de los precios: 10/05/2021
- Divisa: EUR

**2345600GGA** u Grifo monomando lavabo para instalación mural, serie Onlyone de Griferías Galindo. Sin desagüe semiautomático - Lavabo de Griferías Galindo
Colección de estética minimalista y funcionamiento extremadamente singular: el caño ejerce de palanca de apertura y mezclador. El agua fluye en forma de cascada. Su secreto reside en la perfecta orientación del caudal del agua en su movimiento de traslación. Diseñada por el prestigioso proyectista Lorenzo Damiani y galardonada con GOOD DESIGN AWARD 2007. Características Temperatura admisible de agua: Mejorando la normativa sanitaria, los materiales que componen las piezas de los grifos pueden soportar una temperatura máxima de 70ºC. Grifo fabricado en latón con acabado cromado, blanco o negro. Presión mínima de uso: 0,5 bar. Accionamiento mediante movimiento del propio grifo. Cuerpo para instalación en un único orificio. Cartucho sellado con discos cerámicos de diámetro 35 mm. Caudal de 6,5 l/minuto a 3 bar y máxima apertura. Entradas hembra de media pulgada. Disponible: Sin desagüe semi-automático.
