# Grifo monomando ducha instalación mural serie Onlyone de Griferías Galindo. Con accesorios de ducha. Cromo - Ducha de Griferías Galindo

- Propiedad del archivo: CONSTRUNARIO
- Formato: FIEBDC-3/2012
- Programa: Construnario Versión 3.51
- Fecha de los precios: 10/05/2021
- Divisa: EUR

**2343000GGA** u Grifo monomando ducha instalación mural serie Onlyone de Griferías Galindo. Con accesorios de ducha. Cromo - Ducha de Griferías Galindo
Colección de estética minimalista y extremadamente singular. Diseñado por el prestigioso proyectista Lorenzo Damiani y galardonada con GOOD DESIGN AWARD 2007. Características Temperatura admisible de agua: Mejorando la normativa sanitaria, los materiales que componen las piezas de los grifos pueden soportar una temperatura máxima de 70ºC. Grifo fabricado en latón con acabado cromado, blanco o negro. Presión mínima de uso: 0,5 bar. Accionamiento mediante mando. Cartucho sellado con discos cerámicos de diámetro 35 mm. Caudal de 17,8 l/minuto a 3 bar y máxima apertura. Entradas hembra de 3/4 con excéntricas y embellecedor. Disponible: Con accesorios de ducha o Sin accesorios de ducha.
