# Batería de lavabo para instalación repisa, serie Loveme de Griferías Galindo. Sin desagüe semiautomático. Cromo - Lavabo de Griferías Galindo

- Propiedad del archivo: CONSTRUNARIO
- Formato: FIEBDC-3/2012
- Programa: Construnario Versión 3.51
- Fecha de los precios: 10/05/2021
- Divisa: EUR

**6909500GGA** u Batería de lavabo para instalación repisa, serie Loveme de Griferías Galindo. Sin desagüe semiautomático. Cromo - Lavabo de Griferías Galindo
Grifería de cascada con expresionismo propio: orgánica, confortable y natural. Carece de Aireador permitiendo que el agua fluya libremente en forma de cascada. Una satisfacción visual y física. Diseñada por el prestigioso proyectista Maurizio Duranti y galardonada con GOOD DESIGN AWARD 2005. Características Temperatura admisible de agua: Mejorando la normativa sanitaria, los materiales que componen las piezas de los grifos pueden soportar una temperatura máxima de 70ºC. Grifo fabricado en latón con acabado cromado. Presión mínima de uso: 0,5 bar. Accionamiento mediante mandos separados. Monturas cerámicas. Caudal de 10,5 l/minuto a 3 bar y máxima apertura. Suministrado con latiguillos flexibles de 40 cm y conexión hembra de media pulgada con reducción a 3/8. Disponible: Con desagüe semi-automático o Sin desagüe semi-automático.
