# Sistema de puertas correderas automáticas resistentes, referencia SL500 F de ASSA ABLOY. Para zonas con tráfico intenso

- Propiedad del archivo: CONSTRUNARIO
- Formato: FIEBDC-3/2012
- Programa: Construnario Versión 3.51
- Fecha de los precios: 01/03/2023
- Divisa: EUR

**SL500F** u Sistema de puertas correderas automáticas resistentes, referencia SL500 F de ASSA ABLOY. Para zonas con tráfico intenso
Sistema de puertas correderas automáticas resistentes, referencia SL500 F de ASSA ABLOY. Para zonas con tráfico intenso Opciones para ASSA ABLOY SL500 F Cristal laminado de 6 mm de serie Montante Hojas fijas laterales Cerrojo mecánico Colores alternativos, pintado/anodizado Tipos de cristal alternativos Acabado de cristal alternativo Salida antipánico/Salida antipánico inversa El sistema de puertas correderas automáticas ASSA ABLOY SL500 F es una solución robusta y resistente, perfecta para entradas externas. Los robustos perfiles del marco de aluminio son ideales para entradas con mucho tráfico donde los daños por impacto son un problema, por ejemplo, en comercios minoristas con un alto flujo de carros de la compra y en entradas de aeropuertos y hospitales donde se utilizan carros y sillas de ruedas regularmente. El robusto marco también resiste vientos fuertes y altas presiones. Disponible como un sistema de puerta corredera simple o doble, el sistema de puertas correderas ASSA ABLOY SL500 F se suministra completo, con hoja móvil, dispositivos de seguridad, opciones de control de acceso y, cuando es necesario, con hojas fijas laterales y montantes. Está disponible para montaje en perfil autoportante o en pared y los robustos perfiles se suministran de serie en aluminio anodizado plata y vienen acristalados con cristal laminado de 6 mm. Pasillos estrechos y vías de escape En aquellos lugares donde el espacio lateral es limitado, una configuración telescópica es la elección natural. Es ideal para pasillos estrechos, ya que maximiza el ancho de apertura. El sistema ofrece una característica opcional de salida antipánico, que permite salir a través de la abertura de la puerta y del espacio ocupado por las hojas laterales en caso de emergencia. Sostenibilidad El sistema de puertas SL500 Frame de ASSA ABLOY puede reducir la cantidad de energía que se necesita para calentar o enfriar el edificio, lo que se traduce en menores costes y en una huella de carbono más pequeña. Se puede instalar opcionalmente con cristales térmicos de 22 o 40 mm, perfiles con rotura de puente térmico, escobillas extra compactas y sensores adicionales que permiten realizar ajustes precisos de los tiempos de cierre y apertura, mejorando aún más su capacidad para ahorrar energía y garantizando al mismo tiempo un alto nivel de seguridad.
