# Sistema de puertas correderas de perfilería fina, referencia SL500 S de ASSA ABLOY. Disponible como un sistema de puertas correderas simple o doble

- Propiedad del archivo: CONSTRUNARIO
- Formato: FIEBDC-3/2012
- Programa: Construnario Versión 3.51
- Fecha de los precios: 01/03/2023
- Divisa: EUR

**SL500S** u Sistema de puertas correderas de perfilería fina, referencia SL500 S de ASSA ABLOY. Disponible como un sistema de puertas correderas simple o doble
Sistema de puertas correderas de perfilería fina, referencia SL500 S de ASSA ABLOY. Disponible como un sistema de puertas correderas simple o doble Sistema ASSA ABLOY SL500 S Tipo de perfil: Slim y Slim con cristal eco Acabado del perfil: aluminio anodizado, color a petición – se pinta con colores de la carta de colores RAL Tipo de cristal: laminado de 8, 10 o 12 mm, templado de 8 o 10, aislante de 22 mm (sólo perfiles thermo) Acabado del cristal: transparente, verde, bronce, opaco Montante (para montaje sobre perfil autoportante solamente) Hojas fijas laterales Cerrojo mecánico Salida antipánico Salida antipánico reverse ASSA ABLOY SL500 S se suministra completo, con hoja móvil, dispositivos de seguridad, opciones de control de acceso y, cuando es necesario, con hojas fijas laterales y montantes. Está disponible para montaje en perfil autoportante o en pared y los delgados perfiles se suministran de serie en aluminio anodizado plata y vienen acristalados con cristal laminado de 8mm. Gracias al perfil de aluminio delgado en todo el contorno de la puerta, se reduce tanto el peso como la huella de carbono de la puerta y se mejora el atractivo estético de cualquier instalación Pasillos estrechos y vías de escape En aquellos lugares donde el espacio lateral es limitado, una configuración telescópica es la elección natural. Es ideal para pasillos estrechos, ya que maximiza el ancho de apertura. El sistema de puertas correderas ASSA ABLOY SL500 S ofrece una característica opcional de salida antipánico, que permite salir a través de la abertura de la puerta y del espacio ocupado por las hojas laterales en caso de emergencia. Sostenibilidad Con la puerta corredera ASSA ABLOY SL500 S puede reducir la cantidad de energía que se necesita para calentar o enfriar el edificio, lo que se traduce en menores costes y en una huella de carbono más pequeña. Se puede instalar opcionalmente con cristales térmicos, perfiles con rotura de puente térmico, escobillas extra compactas y sensores adicionales que permiten realizar ajustes precisos de los tiempos de cierre y apertura, mejorando aún más su capacidad para ahorrar energía y garantizando al mismo tiempo un alto nivel de seguridad.
