# Sistema de puertas correderas dobles, referencia Unislide de ASSA ABLOY

- Propiedad del archivo: CONSTRUNARIO
- Formato: FIEBDC-3/2012
- Programa: Construnario Versión 3.51
- Fecha de los precios: 01/03/2023
- Divisa: EUR

**Unislide** u Sistema de puertas correderas dobles, referencia Unislide de ASSA ABLOY
Gestione con elegancia el tráfico en dos sentidos con el sistema de puertas correderas "twin" de ASSA ABLOY Accionado con el mecanismo "twin" ASSA ABLOY Unislide , el sistema de puertas correderas dobles puede suministrarse solo como un mecanismo o bien como un sistema completo con cobertores, hojas móviles y hojas fijas.
