# Mecanismos para puertas correderas, referencia SL500 de ASSA ABLOY

- Propiedad del archivo: CONSTRUNARIO
- Formato: FIEBDC-3/2012
- Programa: Construnario Versión 3.51
- Fecha de los precios: 01/03/2023
- Divisa: EUR

**SL500MECA** u Mecanismos para puertas correderas, referencia SL500 de ASSA ABLOY
Mecanismos para puertas correderas, referencia SL500 de ASSA ABLOY Mecanismo ASSA ABLOY SL500 Altura x profundidad: 150 mm x 123 mm Suministro eléctrico: 100 V CA -10% a 240 V CA +10%; 50/60 Hz Consumo: máx. 250 W Peso máximo recomendado de la puerta:ASSA ABLOY SL500-2 sin salida antipánico: 200 kg/hoja móvilASSA ABLOY SL500-2 con salida antipánico: 100 kg/hoja móvilASSA ABLOY SL500-R/L sin salida antipánico: 240 kgASSA ABLOY SL500-R/L con salida antipánico: 100 kg Ancho de paso libre (COW)ASSA ABLOY SL500-2 1000-3000 mm (hoja doble)ASSA ABLOY SL500-1 800-3000 mm (hoja individual) Para conocer otras dimensiones, póngase en contacto con el representante local de ventas. Velocidad de apertura y cierre variable hasta 1,7 m/s (2 hojas) Tiempo de apertura mantenida: 0-60 Temperatura ambiente: -20 °C a +50 °C Humedad relativa (sin condensación) Máx. 85% Mecanismo ASSA ABLOY SL520 Altura x profundidad: 150 mm x 165 mm Suministro eléctrico: 100 V CA -10% a 240 V CA +10%; 50/60 Hz Consumo: máx. 250 W Peso máximo recomendado de la puerta:ASSA ABLOY SL520-2: 80 kg/ hoja móvilASSA ABLOY SL520-R/L: 80 kg/hoja móvil Ancho de paso libre (COW)ASSA ABLOY SL520-2: 17 400-4000 mmASSA ABLOY SL520-1: 900-4000 mm Para conocer otras dimensiones, póngase en contacto con el representante local de ventas. Velocidad de apertura y cierre variable hasta 1,7 m/s (2 hojas) Tiempo de apertura mantenida: 0-60 Temperatura ambiente: -20 °C a +50 °C Humedad relativa (sin condensación) Máx. 85% Mecanismo ASSA ABLOY SL510 Altura x profundidad: 100 mm x 198 mm Suministro eléctrico: 100-240 V CA ±10%, 50/60 Hz Consumo: máx. 250 W Peso máximo recomendado de la puerta:ASSA ABLOY SL510-2 sin salida antipánico 200 kg/hoja móvilASSA ABLOY SL510-2 con salida antipánico 100 kg/hoja móvilASSA ABLOY SL510-1 sin salida antipánico 240 kgASSA ABLOY SL510-1 con salida antipánico 100 kg Ancho de paso libre (COW)ASSA ABLOY SL510-2 1000-3000 mm (hoja doble)ASSA ABLOY SL510-1 800-3000 mm (hoja individual) Para conocer otras dimensiones, póngase en contacto con el representante local de ventas. Velocidad de apertura y cierre variable hasta 1,7 m/s (2 hojas) Tiempo de apertura mantenida: 0-60 Temperatura ambiente: -20 °C a +50 °C Humedad relativa (sin condensación) Máx. 85% Diseñar entradas que funcionen para su oficina, operaciones e instalaciones es fácil, incluso cuando las puertas existentes están en funcionamiento, independientemente de qué marca sean. La composición modular de la puerta corredera ASSA ABLOY SL500 facilita la flexibilidad en todo aspecto, lo que permite adaptar las entradas de una forma única sin comprometer la seguridad, fiabilidad y sostenibilidad. Un mecanismo para puertas correderas automáticas robusto y fiable para tráfico intenso En entornos de comercio minorista, transporte y sanidad con tráfico intenso, donde se necesitan aplicaciones de alto rendimiento, el mecanismo para puertas correderas ASSA ABLOY SL500 es una elección fiable. Este potente y a la vez silencioso mecanismo tiene capacidad para puertas de hasta 2 x 200 kg o 1 x 240 kg de peso y se puede configurar de muchas formas distintas. Mecanismo para puertas correderas automáticas de diseño elegante En aquellos lugares donde la estética de las entradas es particularmente importante, por ejemplo, en las entradas de cristal de los edificios modernos, el mecanismo ASSA ABLOY SL510 es la elección perfecta. Con una altura de tan solo 100 mm y una apertura y cierre silenciosos, se fusiona perfectamente con el entorno sin producir ningún tipo de obstrucción, ofreciendo al mismo tiempo el máximo rendimiento. Mecanismo telescópico para puertas correderas automáticas que maximiza el espacio de apertura. El mecanismo telescópico ASSA ABLOY SL520 es la elección ideal para pasillos estrechos o entradas pequeñas que se beneficiarían de un mayor ancho de apertura. El mecanismo modular ASSA ABLOY SL520 optimiza el ancho máximo de apertura de todas las entradas. Está disponible para puertas correderas dobles, de cuatro hojas y para puertas correderas de dos hojas con apertura en un sentido. También ofrece una solución única que permite cerrar todas las hojas de puerta individuales simultáneamente y disfrutar de la máxima seguridad. Una solución perfecta para sus necesidades Todos los mecanismos para puertas correderas pueden integrarse como parte de nuestros sistemas para puertas correderas automáticas o bien, se pueden adaptar a una amplia gama de puertas existentes y de acuerdo a los requisitos del cliente. Se suministra totalmente montado en el chasis de soporte, lo que garantiza su calidad y facilita además la instalación o sustitución del mecanismo.
