# Sistema de puertas batientes, referencia SW200 I de ASSA ABLOY. Sin brazo visible y motor integrado

- Propiedad del archivo: CONSTRUNARIO
- Formato: FIEBDC-3/2012
- Programa: Construnario Versión 3.51
- Fecha de los precios: 01/03/2023
- Divisa: EUR

**SW200I** u Sistema de puertas batientes, referencia SW200 I de ASSA ABLOY. Sin brazo visible y motor integrado
Sistema de puertas batientes, referencia SW200 I de ASSA ABLOY. Sin brazo visible y motor integrado Suministro eléctrico: 100-240 V CA +10/-15%,50/60 Hz,fusibles de red máx. 10 A(instalación en edificios) Consumo de energía: Máx. 300 W Tensión auxiliar: 24 V CC, máx. 700 mA Batería de emergenciasupervisada: 24 V CC Conexión de cerrojoelectromecánico: 12 V CC,máx. 1 200 mA o24 V CC, máx. 600 mA Temperatura ambiente: -20 °C a +45 °C Humedad relativa (sin condensación): 95% Peso y anchura máximos recomendados de la puertaInercia J = peso de la puerta x (anchura de la puerta)²/3Mecanismo oculto = 80 kgm² Clase de protección IP-20 para instalación interior oexterior con protección climática adecuada Cumple con EN 16005 El sistema de puertas batientes ASSA ABLOY SW200 I está diseñado para entradas en las que la estética, la seguridad y la sostenibilidad son factores importantes. Este sistema de puertas, que no tiene un brazo visible y cuenta con un motor integrado, es único en el mercado y la elección perfecta para entradas en entornos exigentes como colegios y nodos de transporte. Como no tiene un motor visible, este sistema de puertas no requiere limpieza adicional en el motor y el brazo. Está diseñado para soportar altas presiones y vientos fuertes y tiene una batería de reserva opcional, lo que garantiza que la puerta funcionará sin problemas en todo tipo de condiciones climáticas y en caso de corte de energía. El sistema ASSA ABLOY SW200 I está disponible en versión sencilla y doble. Características de seguridad El sistema ASSA ABLOY SW200 I cumple todas las normas de la UE y viene listo para ser utilizado por peatones, independientemente de su edad o capacidad física. Un borde posterior redondeado ofrece protección integrada contra el atrapamiento de dedos y, junto con las funciones inteligentes de bloqueo, garantiza que su entrada estará segura y protegida contra accidentes y visitantes no deseados. Combine su entrada de puertas giratorias con el sistema ASSA ABLOY SW200 I para que las personas con discapacidad pueda acceder de forma segura y fiable a su edificio. Sostenible Todas las puertas automáticas ASSA ABLOY dan prioridad a la sostenibilidad. Solo se abren y se cierran cuando es necesario, lo que garantiza un consumo de energía mínimo. Además, el sistema ASSA ABLOY SW200 I está equipado con escobillas especiales que reducen al mínimo la entrada innecesaria de aire, lo que lo hace aún más sostenible. Cumplimiento de normas de seguridad El sistema de puertas batientes ASSA ABLOY SW200 I cumple plenamente la norma de seguridad EN16005.
