# Sistema de puertas oscilobatientes, referencia SW100 B de ASSA ABLOY. Para espacios estrechos

- Propiedad del archivo: CONSTRUNARIO
- Formato: FIEBDC-3/2012
- Programa: Construnario Versión 3.51
- Fecha de los precios: 01/03/2023
- Divisa: EUR

**SW100B** u Sistema de puertas oscilobatientes, referencia SW100 B de ASSA ABLOY. Para espacios estrechos
Sistema de puertas oscilobatientes, referencia SW100 B de ASSA ABLOY. Para espacios estrechos Alimentación eléctrica: 100-240 VCA +10/-15%, 50/60Hz, fusible de red máx. 10 A (instalación en edificios) Consumo máx. 75 W Tensión auxiliar: 24 VCC, máx. 400 mA Unidad de batería de emergencia controlada: 24 VCC Conexión de cerrojo electromecánico: 12 VCC, máx. 500 mA o 24 CC, máx. 250 mA Temperatura ambiente: De -20°C a +45°C Humedad relativa (sin condensación) 95% Clase de protección IP20 El flujo de tráfico intenso, las altas cargas por viento, las corrientes y las diferencias de presión no suponen ninguna dificultad para el ASSA ABLOY SW100 B. El sistema de puertas batientes mantiene la puerta perfectamente equilibrada a pesar de la presión lateral, lo que garantiza una apertura fácil incluso en condiciones severas. El ASSA ABLOY SW100 B siempre se personaliza para adaptarse a sus requisitos, con una construcción estable y funcional. Toda la puerta está prefabricada para garantizar que, al instalarla en el emplazamiento de destino, todos sus componentes encajan perfectamente. Una batería de reserva integrada opcionalmente y la monitorización garantizan el funcionamiento aunque se interrumpa el suministro de energía, mientras que una función de bloqueo inteligente añade más seguridad. El ASSA ABLOY SW100 B es apto para aplicaciones como: entradas estrechas, condiciones con viento fuerte, bajo consumo, entradas interiores y exteriores, hojas móviles únicas y dobles y aplicaciones de empuje. Cumplimiento en materia de seguridad El sistema de puerta se suministra con el mecanismo ASSA ABLOY SW100, conforme con las normas EN 16005 y UL 325.
