# Mecanismos compactos de puerta batiente, referencias SW500 y SW300 de ASSA ABLOY

- Propiedad del archivo: CONSTRUNARIO
- Formato: FIEBDC-3/2012
- Programa: Construnario Versión 3.51
- Fecha de los precios: 01/03/2023
- Divisa: EUR

**SW500SW300** u Mecanismos compactos de puerta batiente, referencias SW500 y SW300 de ASSA ABLOY
Mecanismos compactos de puerta batiente, referencias SW500 y SW300 de ASSA ABLOY ASSA ABLOY SW300 Alimentación eléctrica: 100-240 VCA +10/-15%, 50/60 Hz, fusibles de red máx. 10 A (instalación en edificios) Consumo máx.: 300 W Tensión auxiliar: 24 V CC, máx. 700 mA Unidad de batería de emergencia controlada: 24 V CC Conexión de cerrojo electromecánico: 12 V CC, máx. 1200 mA o 24 V CC, máx. 600 mA Temperatura ambiente: De -20 °C a +45 °C Humedad relativa (sin condensación) 95% Peso y anchura máximos recomendados de la puerta, inercia J: PUSH = 140 kgm² y PULL = 80 kgm² Clase de protección IP20 Unidad de coordinación integrada para puertas antiincendios dobles ASSA ABLOY SW150 Alimentación eléctrica: 100-240 VCA +10/-15%, 50/60 Hz, fusibles de red máx. 10 A (instalación en edificios) Consumo máx.: 300 W Tensión auxiliar: 24 V CC, máx. 700 mA Unidad de batería de emergencia controlada: 24 V D Conexión de cerrojo electromecánico: 12 V CC, máx. 1200 mA o 24 V CC, máx. 600 mA Temperatura ambiente: De -20 °C a +45 °C Humedad relativa (sin condensación) 95% Peso y anchura máximos recomendados de la puerta, inercia J: PUSH = 70 kgm² y PULL = 40 kgm² Clase de protección IP20 Mecanismo compacto de puerta batiente ASSA ABLOY SW300 Una batería de reserva integrada opcionalmente y la monitorización garantizan el funcionamiento aunque se interrumpa el suministro de energía, mientras que una función de bloqueo inteligente añade más seguridad. El ASSA ABLOY SW300 es un mecanismo electromecánico de puerta batiente inteligente y de alta resistencia, con un atractivo diseño fino de 70 mm. Es la elección ideal para entradas con un flujo de tráfico muy alto en entornos de atención sanitaria, residenciales, de oficina y servicios públicos, donde es importante tanto el nivel de ruido bajo como la facilidad de acceso. Mantiene un nivel bajo de ruido durante el funcionamiento y es la elección ideal para aplicaciones con altas demandas en cuanto a funcionamiento suave en combinación con resistencia y un flujo de tráfico alto. Compensa la presión y la carga ejercidas por el viento y, sin embargo, sigue siendo fácil de abrir manualmente ASSAABLOY SW300 es apto para aplicaciones como: bajo consumo y alta resistencia, entradas interiores y exteriores, puertas de hojas únicas y dobles, aplicaciones de empuje y tiro, puertas antiincendios (dependiendo de las regulaciones nacionales), vías de escape con función antipánico opcional en ambas direcciones con reset automático y evacuación de humo mediante funcionalidad inversa. Cumplimiento en materia de seguridad El ASSA ABLOY SW300 cumple las normas EN 1634-1, DIN 18263-4, EN 16005 y EN 1158. Mecanismo compacto de puerta batiente ASSA ABLOY SW150 El ASSA ABLOY SW150 es un mecanismo electromecánico de puerta batiente de alta resistencia sin muelle. Presenta un estético diseño fino de 70 mm, y su funcionamiento silencioso resulta impactante, a pesar de que tiene una sorprendente capacidad para manejar puertas pesadas. El ASSA ABLOY SW150 es la elección ideal para aplicaciones con altas demandas en cuanto a funcionamiento suave en combinación con resistencia y un flujo de tráfico alto, y donde el muelle de cierre no es un requisito previo. Una batería de reserva integrada opcionalmente y la monitorización garantizan el funcionamiento aunque se interrumpa el suministro de energía, mientras que una función de bloqueo inteligente añade más seguridad. El ASSA ABLOY SW150 es apto para aplicaciones como: bajo consumo y alta resistencia, entradas interiores, puertas con hojas móviles únicas y dobles y aplicaciones de empuje y tiro. Cumplimiento en materia de seguridad El mecanismo ASSA ABLOY SW150 cumple la norma EN 16005.
