# Mecanismo clásico de puerta batiente, referencia PowerSwing de ASSA ABLOY. Para entradas con tráfico entre medio y alto

- Propiedad del archivo: CONSTRUNARIO
- Formato: FIEBDC-3/2012
- Programa: Construnario Versión 3.51
- Fecha de los precios: 01/03/2023
- Divisa: EUR

**PowerSwing** u Mecanismo clásico de puerta batiente, referencia PowerSwing de ASSA ABLOY. Para entradas con tráfico entre medio y alto
Mecanismo clásico de puerta batiente, referencia PowerSwing de ASSA ABLOY. Para entradas con tráfico entre medio y alto Alimentación eléctrica: 230 VCA, 50 Hz /120 VCA, 60 Hz Consumo máx.: 230 W Tensión auxiliar: 24 V CC, máx. 700 mA Conexión de cerrojo electromecánico: 24 V CC, máx. 375 mA Temperatura ambiente: De -15 °C a +30 °C Humedad relativa (sin condensación) 85% Inercia J máx. recomendada: para PUSH = 80 kgm² y para PULL = 28 kgm² Clase de protección IP20 Unidad de coordinación integrada para puertas antiincendios dobles El ASSA ABLOY PowerSwing es apto para aplicaciones como: bajo consumo y alta resistencia, entradas interiores y exteriores, puertas de hojas únicas y dobles, aplicaciones de empuje y tiro, puertas antiincendios y vías de escape. Cumplimiento en materia de seguridad El ASSA ABLOY PowerSwing cumple las normas EN 1634-1, DIN 18263-4, EN 16005, UL 325, EN 1158 y ANSI/BHMA A156.10, A156.19.
