# Puerta giratoria de tres hojas, referencia RD3L de ASSA ABLOY. Para entradas con un tráfico elevado

- Propiedad del archivo: CONSTRUNARIO
- Formato: FIEBDC-3/2012
- Programa: Construnario Versión 3.51
- Fecha de los precios: 01/03/2023
- Divisa: EUR

**RD3L** u Puerta giratoria de tres hojas, referencia RD3L de ASSA ABLOY. Para entradas con un tráfico elevado
Puerta giratoria de tres hojas, referencia RD3L de ASSA ABLOY. Para entradas con un tráfico elevado Alimentación eléctrica: 230 V, 50 Hz, fusible de red máx. 10 A o 100-120V, 50/60Hz, fusible de red máx. 16 A Consumo eléctrico: 400 W/30 W en reposo Iluminación LED: 5 W, 75 W Temperatura ambiente: -20 a +50? Anodizado Altura interna no estándar (2000 a 2600 mm) Sombrerete, altura no estándar (340 a 1250 mm) Acabado en pintura lacada (colores RAL) Revestimiento de acero inoxidable La ASSA ABLOY RD3L ofrece una entrada espaciosa y atractiva con espacio suficente para el paso sin problemas de carritos de la compra, carros para transportar maletas y sillas de ruedas. El techo totalmente giratorio garantiza una iluminación homogénea y elimina las marcas que dejan las escobillas, mientras que los sensores ocultos garantizan una presentación impecable de líneas limpias. El mecanismo de accionamiento patentado ASSA ABLOY RD3L se encuentra en la periferia del tambor, reduciendo la tensión del motor y con ello los costes de mantenimiento. La puerta de cierre nocturno opcional representa una solución elegante para optimizar la seguridad. En situaciones de emergencia, las hojas móviles se desbloquean inmediatamente y se pliegan para facilitar la salida. La ASSA ABLOY RD3L se ha diseñado para una instalación directa sobre el suelo terminado y se suministra de forma estándar con rotación en sentido contrario a las agujas del reloj. Cumplimiento en materia de seguridad La ASSA ABLOY RD3L cumple las normas siguientes: Directiva de maquinaria (2006/42/CE), Directiva de bajo voltaje (2006/95/CE), Directiva de compatibilidad electromagnética (2004/108/CE) y requisitos conformes a DIN 18650, EN 16005.
