# Puertas giratorias de acceso controlado, referencia RD3A, RD4A1 y RD4A2 de ASSA ABLOY

- Propiedad del archivo: CONSTRUNARIO
- Formato: FIEBDC-3/2012
- Programa: Construnario Versión 3.51
- Fecha de los precios: 01/03/2023
- Divisa: EUR

**RD3ARD4A1** u Puertas giratorias de acceso controlado, referencia RD3A, RD4A1 y RD4A2 de ASSA ABLOY
Puertas giratorias de acceso controlado, referencia RD3A, RD4A1 y RD4A2 de ASSA ABLOY Alimentación eléctrica: 230 V, 50 Hz, fusible de red máx. 10 A, 100-120 V, 50/60 Hz, fusible de red máx. 16 A Consumo eléctrico: 200 W/30 W en reposo Iluminación LED: 5 W, 30 W Altura interna no estándar (2100 - 2600 mm) Sombrerete, altura no estándar (200 -1 250 mm) Acabado en pintura lacada (colores RAL) Anodizado, plata o bronce Revestimiento de acero inoxidable La puerta giratoria de acceso controlado ASSA ABLOY RD4A2 crea una entrada atractiva y a la vez altamente segura que controla el acceso en las dos direcciones. Una función antipánico de emergencia permite abrir las hojas de la puerta y crear una vía de evacuación libre de obstáculos. Al separar totalmente el entorno exterior del interior, esta puerta giratoria puede ayudar a reducir los ruidos así como los costes de calefacción y/o refrigeración. Una puerta de ASSA ABLOY Entrance Systems con control de acceso es perfecta como entrada principal o para el personal, o bien como entrada a zonas restringidas, ya que puede programarse para permitir accesos autorizados pero evitando el paso no autorizado en una dirección o en las dos. Al separar totalmente el entorno exterior del interior, estas puertas pueden ayudar a reducir los ruidos así como los costes de calefacción y/o refrigeración. Se ofrecen en varios tamaños para adaptarse a las necesidades de paso. Los tres modelos pueden pedirse en distintas configuraciones que pueden combinarse para adaptarse a casi cualquier edificio y se han diseñado para su instalación directa sobre el suelo terminado, ya que no requieren ningún tipo de base especial. Cumplimiento en materia de seguridad ASSA ABLOY RD3A1, RD4A1 y RD4A2 cumplen plenamente la norma de seguridad EN 16005.
