# Puertas seccionales rápidas, referencia OH1042S de ASSA ABLOY. Para entornos de alto tráfico

- Propiedad del archivo: CONSTRUNARIO
- Formato: FIEBDC-3/2012
- Programa: Construnario Versión 3.51
- Fecha de los precios: 01/03/2023
- Divisa: EUR

**OH1042S** u Puertas seccionales rápidas, referencia OH1042S de ASSA ABLOY. Para entornos de alto tráfico
Puertas seccionales rápidas, referencia OH1042S de ASSA ABLOY. Para entornos de alto tráfico Tamaño estándar hasta: 5000 x 5000 mm Espesor de los paneles: 42 mm Velocidad de apertura: 1,0 m/s Ventanos opcionales No admite una puerta peatonal Fuerza del viento, EN 12424: Clase 3 Transmitancia térmica, EN 12428: Puerta completa de paneles: 1,0W/m2K Penetración de agua, EN 12425: Clase 3 Permeabilidad al aire, EN 12426: Clase 3 Aislamiento acústico, EN 10140-2: R - 25 dB Una velocidad de apertura de 1 metro por segundo permite aumentar la eficiencia operativa de su negocio y ahorrar energía Las puertas seccionales OH1042S de ASSA ABLOY están diseñadas con un sistema de control modificado y una construcción reforzada con el fin de aumentar la velocidad y los beneficios de su negocio. La velocidad mejora el entorno de trabajo, incrementa la seguridad, reduce los costes de energía y más. La ASSA ABLOY OH1042S está diseñada para entornos de alto tráfico. Las ventajas de la velocidad En instalaciones donde las puertas se utilizan frecuentemente, donde hay tránsito de vehículos de diferente altura, donde se desea lograr un mejor control de la temperatura, donde hay colisiones frecuentes con las puertas o bien donde se desea reducir las corrientes y el polvo, la velocidad constituye una ventaja invaluable. Con una velocidad de funcionamiento de un metro por segundo, la OH1042S no solo le permite ahorrar tiempo sino que además le devuelve el tiempo perdido. Eficiencia energética y económica La velocidad permite controlar el clima interior gracias a un menor tiempo de cierre. Tiene juntas herméticas quegarantizan estanqueidad al agua, resistencia al viento y permeabilidad al aire. Una mayor regulación de la temperatura se traduce en menor pérdida de calor, menor pérdida de energía y emisiones de Co2 más bajas. Seguridad, confort y facilidad de uso Cuando el sistema de cortina de luz de fotocélulas de la puerta detecta un obstáculo en el hueco de la puerta, detiene inmediatamente la puerta, lo que reduce el riesgo de accidentes y lesiones. Como la puerta es más rápida, el riesgo de colisión con vehículos y materiales durante la apertura de la puerta es mucho menor. La apertura y cierre rápidos impiden que se produzcan corrientes no deseadas, creando un entorno de trabajo mejor y más saludable para los empleados, lo que se traduce en un negocio más conveniente y seguro. Una puerta que satisface sus necesidades Usted puede adaptar la ASSA ABLOY OH1042S a sus necesidades. Configure sistemas de guías, seleccione el color de la puerta y elija la forma, el número y la ubicación de los ventanos. Existen literalmente miles de opciones que le permiten adaptar la puerta a sus requisitos particulares.
