# Puertas seccionales universales, referencia OH1042 de ASSA ABLOY

- Propiedad del archivo: CONSTRUNARIO
- Formato: FIEBDC-3/2012
- Programa: Construnario Versión 3.51
- Fecha de los precios: 01/03/2023
- Divisa: EUR

**OH1042** u Puertas seccionales universales, referencia OH1042 de ASSA ABLOY
Puertas seccionales universales, referencia OH1042 de ASSA ABLOY Puerta seccional ASSA ABLOY OH1042P Tamaño estándar máximo (Ancho x Alto) [1]: 8000 x 6000 mm Espesor de los paneles: 42 mm Ventanas/Puerta peatonal/Acceso y Automatización: Opcional Resistencia al viento, EN 12424 [2]: clase 3 W < 4250, clase 2 W > 4250 Transmitancia térmica, EN 12428 [3] Puerta completa de paneles (acero): 1,0 W/(m2K) Puerta completa de paneles (aluminio): 1,1 W/(m2K) Penetración de agua, EN 12425 [4]: Clase 3 Estanqueidad frente al aire, EN 12426 [4]: Clase 3 [1] Otros tamaños bajo pedido [2] Con o sin puerta peatonal. Clasificación superior de resistencia al viento bajo pedido [3] Tamaño de puerta 4000 x 4000 mm [4] Con o sin puerta peatonal Puerta seccional ASSA ABLOY OH1042F Tamaño estándar máximo (Ancho x Alto) [1]: 7250 x 6050 mm Grosor de marco: 44 mm Grosor de relleno: 27 mm Grosor de sección inferior: 42 mm Ventanas: Disponibles en distintas opciones Puerta peatonal: Opcional Acceso y Automatización: Opcional Resistencia al viento, EN 12424 [2]: clase 3 W < 4250 x 4500, clase 2 W > 4250 x 4500 Transmitancia térmica, EN 12428 [3]: 3,3 W/m2K Penetración de agua, EN 12425 [4]: Clase 3 Estanqueidad frente al aire, EN 12426 [4]: Clase 3 [1] Otros tamaños bajo pedido [2] Con o sin puerta peatonal. Clasificación superior de resistencia al viento bajo pedido [3] Tamaño de puerta 4000 x 4000 mm [4] Con o sin puerta peatonal Todos los componentes de la puerta seccional universal se han construido de acuerdo a los más altos estándares. La combinación de paneles reforzados resistentes al viento y la certificación de estanqueidad de clase 3, así como la resistencia al viento y la permeabilidad al aire son algunas de las características de estas puertas con una imagen mejorada y un mayor rendimiento. Estas pequeñas innovaciones marcan una gran diferencia en los edificios que protegen. Se presenta en nueve colores estándar para exterior, o bien se pueden pintar en fábrica con el color de su elección, tanto por su cara interna como externa. Disponible en distintos tamaños, con distintos paneles y configuraciones de ventanos, cerrojos, tiradores y puertas peatonales, la puerta seccional ASSA ABLOY es la elección perfecta que satisface las necesidades de cualquier sector. ASSA ABLOY OH1042P Las puertas seccionales ASSA ABLOY OH1042P son óptimas para clientes que necesitan puertas resistentes, aislantes y que permitan ahorrar espacio en las fachadas exteriores de instalaciones industriales. ASSA ABLOY OH1042F Las puertas seccionales ASSA ABLOY OH1042F están acristaladas y se han diseñado para utilizarlas cuando se requiere luz, exposición o visión.
