# Puertas seccionales aislantes, referencia OH1082P de ASSA ABLOY. Capa de aislamiento de 82mm

- Propiedad del archivo: CONSTRUNARIO
- Formato: FIEBDC-3/2012
- Programa: Construnario Versión 3.51
- Fecha de los precios: 01/03/2023
- Divisa: EUR

**OH1082P** u Puertas seccionales aislantes, referencia OH1082P de ASSA ABLOY. Capa de aislamiento de 82mm
Puertas seccionales aislantes, referencia OH1082P de ASSA ABLOY. Capa de aislamiento de 82mm Tamaño estándar hasta (ancho x alto)[1]: 8000 x 6000 mm Grosor de los paneles: 82 mm Ventanos: opcionales Puerta peatonal: no disponible Acceso y automatización: opcional Resistencia al viento: EN 12424[2]: clase 3 Transmitancia térmica, EN 12428[3], puerta de acero de panel completo: 0,46 W/(m2K) Penetración de agua, 12425[4]: clase 3 Permeabilidad al aire, 12426[4]: clase 3 1) Otros tamaños a petición; el tamaño está determinado por el peso de la puerta 2) Clasificación superior de resistencia al viento a petición 3) Tamaño de puerta 5000 x 5000 mm La nueva ASSA ABLOY OH1082P, que tiene una capa de aislamiento de 82mm de espesor, está diseñada para proporcionar un excelente aislamiento térmico y un gran ahorro energético. Y gracias a características innovadoras tales como sellados herméticos en la parte superior y en los laterales, así como un sellado inferior resistente al agua, usted puede estar seguro de que reducirá al mínimo las corrientes de aire y la condensación en su lugar de trabajo. Esta puerta seccional le permite controlar el entorno interior y crear condiciones de trabajo óptimas, reduciendo al mismo tiempo el consumo de energía. Configúrela según sus necesidades La nueva ASSA ABLOY OH1082P se puede configurar exactamente según sus especificaciones. Puede optar por incorporar ventanos, elegir entre once colores estándar o solicitar su propio color pintado de fábrica; también disponemos de una amplia gama de guías y dimensiones para que pueda adaptar la ASSA ABLOY OH1082P a las necesidades de sus entradas. La ASSA ABLOY OH1082P tiene las mismas opciones de diseño de alta calidad que la ASSA ABLOY OH1042P y la ASSA ABLOY OH1042S, de modo que si tiene más de una puerta seccional, puede configurarlas para crear una fachada uniforme. Supera los requisitos medioambientales Concebida para cumplir con las normas medioambientales más estrictas, la ASSA ABLOY OH1082P supera los requisitos actuales con un valor U excepcionalmente bajo de 0,4 W/m2K, dos veces más eficaz que una puerta seccional estándar*. *Cálculo basado en una puerta seccional ASSA ABLOY OH1082P de 5x5m con un valor U de 0,46W/m2K comparada con una puerta seccional ASSA ABLOY OH1042P de 5x5m con un valor U de 1,0W/m2K
