# Puertas rápidas interiores enrollables de ASSA ABLOY

- Propiedad del archivo: CONSTRUNARIO
- Formato: FIEBDC-3/2012
- Programa: Construnario Versión 3.51
- Fecha de los precios: 01/03/2023
- Divisa: EUR

**HS90ASSA** u Puertas rápidas interiores enrollables de ASSA ABLOY
Puertas rápidas interiores enrollables de ASSA ABLOY Puerta rápida ASSA ABLOY HS9010P Tamaño mediano, máx. 5500 x 5500 mm Operaciones de uso intensivo Construcción de acero galvanizado Sistema exclusivo de accionamiento directo de la puerta Velocidad de apertura hasta 2,4 m/s Puerta rápida ASSA ABLOY HS9010PL Tamaño grande, máx. 11.000 x 5500 mm Operaciones de uso intensivo Construcción de acero galvanizado Sistema exclusivo de accionamiento directo de la puerta Velocidad de apertura hasta 0,8 m/s Puerta rápida HS9110P Tamaño mediano, máx. 5500 x 5500 mm Operaciones de uso intensivo Construcción de acero galvanizado Sistema exclusivo de accionamiento directo de la puerta mejorado Velocidad de apertura hasta 2,4 m/s Puerta rápida ASSA ABLOY HS9020G Tamaño mediano, máx. 4000 x 4000 mm Amplia gama de aplicaciones Construcción de acero galvanizado Sistema de accionamiento por gravedad Velocidad de apertura hasta 1,2 m/s (opción: 2,0 m/s) Puerta rápida HS9030G Tamaño mediano, máx. 3500 x 3500 mm Diseño compacto Construcción de acero galvanizado Sistema de accionamiento por gravedad Velocidad de apertura hasta 2,7 m/s Las puertas interiores rápidas enrollables ASSA ABLOY se adaptan a muchas aplicaciones diferentes. Su diseño único ofrece un sellado perfecto y las hace prácticamente estancas. Con su rapidez de apertura y cierre, las puertas interiores rápidas ASSA ABLOY mejoran su eficiencia operativa y le ayudan a ahorrar energía. La ausencia de refuerzos combinada con una cortina flexible con capacidad de amoldarse garantiza una alta seguridad para el personal y el equipamiento. Un motor accionado por un convertidor de frecuencia hace que las puertas interiores rápidas ASSA ABLOY sean extremadamente fiables. Los arranques y paradas suaves incrementan considerablemente la longevidad del motor. ASSA ABLOY HS9010P La ASSA ABLOY HS9010P es una puerta rápida diseñada para el uso interior en operaciones de uso intensivo de tamaño mediano. Para incrementar la iluminación natural, la cortina de la puerta puede estar provista de ventanas. Hay disponible una cortina opcional con un mayor aislamiento estático. ASSA ABLOY HS9010PL La ASSA ABLOY HS9010PL es una puerta rápida enrollable de gran tamaño para aplicaciones interiores. Para incrementar la iluminación natural, la cortina puede estar provista de ventanas. ASSA ABLOY HS9110P La puerta ASSA ABLOY HS9110P es una evolución de la ASSA ABLOY HS9010P. Está diseñada para operaciones de uso intensivo de tamaño mediano en interiores. Funcionamiento silencioso, rápido y sin problemas que ofrece un alto nivel de comodidad de uso. ASSA ABLOY HS9020G La HS9020G es una puerta rápida de tamaño mediano apta para una amplia gama de aplicaciones. Para incrementar la iluminación natural, la cortina de la puerta puede estar provista de ventanas. ASSA ABLOY HS9030G La ASSA ABLOY HS9030G es la puerta rápida enrollable para aplicaciones interiores de tamaño más reducido del mercado. Está diseñada para el uso en lugares en los que la estanqueidad y la estética son importantes. Para incrementar la iluminación natural, la cortina de la puerta puede estar provista de ventanas.
