# Puertas rápidas para el procesado de alimentos ASSA ABLOY. Para aplicaciones con altas exigencias de higiene

- Propiedad del archivo: CONSTRUNARIO
- Formato: FIEBDC-3/2012
- Programa: Construnario Versión 3.51
- Fecha de los precios: 01/03/2023
- Divisa: EUR

**HSGHY** u Puertas rápidas para el procesado de alimentos ASSA ABLOY. Para aplicaciones con altas exigencias de higiene
Puertas rápidas para el procesado de alimentos ASSA ABLOY. Para aplicaciones con altas exigencias de higiene ASSA ABLOY HS9020GHY Tamaño mediano, máx. 4000 x 4000 mm Ambientes húmedos o corrosivos Construcción en acero inoxidable 304 Sistema de accionamiento por gravedad Velocidad de apertura hasta 1,2 m/s (opción: 2,0 m/s) ASSA ABLOY HS9030GHY Tamaño mediano, máx. 3500 x 3500 mm Ambientes húmedos o corrosivos Diseño compacto Construcción en acero inoxidable 304 Sistema de accionamiento por gravedad Velocidad de apertura hasta 2,7 m/s ASSA ABLOY RR300 Food Resistencia al viento clase 1 EN 12424 Dimensiones máx. de la puerta 4000 mm x 4000 mm Sistema de control con convertidor de frecuencia Velocidad de apertura/cierre: hasta máx. 2,2/1,0 m/s Apertura y cierre rápidos Diseño de la puerta: acero inoxidable V2A Cortina de puerta: PVC claro Banda de contacto de seguridad eléctrica y fotocélula de línea de la puerta de serie. Diseñada de acuerdo con la Directiva sobre lugares de trabajo de la Normativa alemana para la prevención de accidentes (UVV) y las directrices armonizadas de la CE, incluida la EN 13241-1. Las puertas para procesamiento de alimentos están diseñadas para aplicaciones con altas exigencias de higiene. Una combinación de rapidez de funcionamiento y sellado perfecto protege contra las corrientes de aire y la humedad y mantiene alejado cualquier agente contaminante. Las puertas necesitan poco espacio y pueden estar provistas de ventanas para incrementar la luz natural. Todas las puertas para procesamiento de alimentos están equipadas con un sistema de salida de emergencia. Un motor accionado por un convertidor de frecuencia hace que las puertas sean extremadamente fiables. La puertas ASSA ABLOY HS9020GHY y la versión en acero inoxidable RR300 han sido certificadas conforme al sistema HACCP. HACCP International Pty Ltd ha certificado las puertas como seguras para los alimentos y adecuadaspara uso en la industria de procesamiento de alimentos conforme al programa de seguridad alimentaria basada en el sistema HACCP. ASSA ABLOY HS9020GHY La ASSA ABLOY HS9020GHY está diseñada para aberturas de tamaño mediano. La alta velocidad de funcionamiento y el magnífico sellado mejoran el flujo de tráfico y ayudan a ahorrar energía. Para incrementar la iluminación natural, la cortina de la puerta puede estar provista de ventanas. La ausencia de refuerzos combinada con una cortina flexible con capacidad de amoldarse garantiza una alta seguridad para el personal y el equipamiento. ASSA ABLOY HS9030GHY La ASSA ABLOY HS9030GHY es la puerta rápida más compacta del mercado y está diseñada para aberturas de tamaño mediano. La puerta presenta una velocidad de funcionamiento muy alta y unas excelentes propiedades de sellado, que mejoran su flujo de tráfico, ofrecen comodidad a los empleados y ahorrar energías. Para incrementar la iluminación natural, la cortina de la puerta puede estar provista de ventanas. La ausencia de refuerzos combinada con una cortina flexible con capacidad de amoldarse garantiza una alta seguridad para el personal y el equipamiento. ASSA ABLOY RR300 Food La ASSA ABLOY RR300 Food se ha desarrollado teniendo en cuenta las normas y reglamentos del sector del procesamiento de alimentos. Su superficie es lisa y fácil de limpiar y pueden estar provistas de una cortina opcional de PVC probada por la FDA. Para facilitar aún más la limpieza, se pueden elegir marcos laterales con bisagras de fácil apertura.
